# EIS1 - Eiswerderstraße 10-12, 13585 Berlin
Angebotsaufforderung (GAEB DA XML 3.3, DA83)
Projekt: EIS 1
Währung: EUR
Vergabeart: Freihändige Vergabe
Abgabeort: Covivio Immobilien GmbH Lietzenburger Str. 90 10719 Berlin F
Ausführungsbeginn: 05.08.2024
Ausführungsende: 17.04.2025
Sicherheit Vertragserfüllung %: 0,00
Sicherheit Gewährleistung %: 0,00
Auftraggeber: Covivio Immobilien GmbH, Lietzenburger Str. 90, 10719 Berlin, Ansprechpartner Herr Quenzel, E-Mail Stefan.Quenzel@covivio.immo
Ausführungsort: EIS1 Neubau Wohngebäude und Tiefgarage, Eiswerderstraße 10, 13585 Berlin, Ansprechpartner Quenzel, Stefan, E-Mail stefan.quenzel@covivio.immo
Erstellt mit: 4 240423, NOVA AVA, 13.05.2024

## LEISTUNGSÜBERSICHT
Lieferung und Einbau von Bodenbeschichtung

| Abschnitt | Ausführung | Menge, ca. |
| --- | --- | --- |
| EIS1 | Bodenbeschichtung | 2.500 m² |
|  | Sockelbeschichtung | 535 m |
| Erweiterung | Bodenbeschichtung | 1.600 m² |
|  | Sockelbeschichtung | 300 m |
| EIS2 UG1 | Bodenbeschichtung | 1.250 m² |
|  | Sockelbeschichtung | 305 m |
| EIS2 UG2 | Bodenbeschichtung | 1.230 m² |
|  | Sockelbeschichtung | 260 m |

## ALLGEMEINE PROJEKTBESCHREIBUNG EIS 1
Angaben zum Grundstück und zum Bauvorhaben:
Das Objekt befindet sich in Berlin in der Eiswerderstraße. Das Objekt besteht aus 8 Mehrfamilienhäusern und 2 Tiefgaragen. Die Haustypen A und B verfügen über 5 oberirdische Geschosse, Haus C über 6 oberirdische Geschosse.
Der Fußboden des obersten Geschosses, in dem Aufenthaltsräume möglich sind, liegt im Mittel ca. 14,70 m bzw. 17,50 m über dem Gelände. Es befinden sich insgesamt 100 PKW- Stellplätze in den beiden Tiefgaragen.
Aufgrund der Gebäudehöhe von ca. 14,35 m bzw. 17,60 m ist das Gebäude gemäß §2, Abs. 3 Nr. 5 BauO Bln der Gebäudeklasse 5 zuzuordnen.
Die Tiefgarage TG 1 ist aufgrund der Größe von 1.492 m² gemäß Muster- Garagenverordnung als Großgarage einzustufen, die Tiefgarage TG 2 ist aufgrund ihrer 787 m² als Mittelgarage.
Bei dem Objekt handelt es sich um einen Neubau. Die Bodenplatte und die Einzel-/ Streifenfundamente des Gebäudes werden in Stahlbeton, die tragenden Innen- und Außenwände in Stahlbeton bzw. massiven Mauerwerk ausgeführt.
Das Objekt dient der Wohnnutzung.
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
## ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 68 Apartments
Gewerbe = 1 Gewerbe (13 Büroräume, 2 Seminarräume, 1 Boarding House und 2x Geschäftsführung)

Kennzahlen EIS2:
Gewerbliche Einheiten (Insgesamt) = 43
- Wohnen Turm (2.-10,OG) = 2.303 m²
- Office Turm (1.OG) = 269 m²
- Gastro Turm (EG) = 436 m²
- Office Riegel (EG)  = 1.203 m²
- Boardinghouse Riegel (1.-3,OG)  = 3.672 m²
Summe Gewebe = 5.578 m²

BGF

| Riegel: | 5.738,9 m² |
| --- | --- |
| Tumr: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## ALLGEMEINE TECHNISCHE VORBEMERKUNGEN
01  Allgemeines
Anschlüsse für Wasser, Energie und Abwasser werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN - BODENBESCHICHTUNGSARBEITEN
Der sachliche Geltungsbereich ergibt sich ebenso wie die technische Ausführung aus ATV:
DIN 18195, Teil 5 und das DBV-Merkblatt "Parkhäuser und Tiefgaragen"
sowie den anerkannten Regeln der Technik.

Ergänzend sind folgende ATV / DIN zu berücksichtigen:
ATV DIN 18349: Betonerhaltungsarbeiten
ATV DIN 18353: Estricharbeiten
ATV DIN 18363: Maler- und Lackiererarbeiten

Ergänzend hierzu gelten die Regelwerke der nachstehend genannten Herausgeber in der zum Zeitpunkt der Ausführung gültigen Fassung als Grundlage von Kalkulation und Arbeitsausführung:
- AGI: Arbeitsgemeinschaft Industriebau e. V.,
- BEB: Bundesverband Estrich und Belag e. V.,
- BFS: Bundesausschuss Farbe und Sachwertschutz e. V.,
- Bgib: Bundesgütegemeinschaft Instandsetzung von Betonbauwerken e. V.,
- Bund Güteschutz Beton- und Stahlbetonfertigteile e. V.,
- Bundesverband Farbe Gestaltung Bautenschutz,
- DAfStb: Deutscher Ausschuss für Stahlbeton e. V.,
- DBV: Deutscher Beton- und Bautechnik-Verein e. V.,
- Deutsche Bauchemie e. V.,
- DGfdB: Deutsche Gesellschaft für das Badewesen e. V.,
- DGUV: Deutsche Gesetzliche Unfallversicherung e. V.,
- DIN: Deutsches Institut für Normung e. V.,
- RAL: Deutsches Institut für Gütesicherung und Kennzeichnung e. V.,
- ZDB: Zentralverband des Deutschen Baugewerbes e. V.

Weiterhin gelten sämtliche europäischen und nationalen Vorschriften, Merkblätter, Stoff- und Prüfnormen usw. jeweils in ihrer aktuellen Fassung sowie die Herstellerverarbeitungsangaben, Zulassungen und Empfehlungen der jeweiligen Fachverbände.

## 3347 Tiefgaragenbeschichtung
Datum: 15.04.2024

### Titel 1 Eis1 Bodenbeschichtung, Tiefgarage

*Hinweis: Einbauort:*
Einbauort: Bodenfläche: Tiefgarage, BHKW, Fahrradkeller

#### Bereich 1.1 Tiefgarage ,OS 8 (EIS1)

**1.1.10 Feuchtigkeitsgehalt im Beton prüfen**
*** Pauschalposition
Feuchtigkeitsgehalt des Betonuntergrundes mit dem
CM-Gerät gemäß DAfStb-Richtlinie "Schutz und
Instandsetzung von Betonbauteilen, Ausgabe 10-2001,
Teil 3, Anhang F" im Beisein der Bauleitung prüfen.

Liegen die Werte außerhalb der vom Hersteller
vorgegebenen Grenzwerte, sind mit der Bauleitung
weitere Maßnahmen abzusprechen.
Die Ergebnisse sind zu protokollieren.
Die Messprotokolle sind dem Auftraggeber vorzulegen.
Die Anzahl ist nach den entsprechenden Flächen zu bestimmen.
Menge: 1,000 psch

**1.1.20 Betonsohle, neu eingebaut, bis max. 4 CM% Restfeuchte, kugelstrahlen, 1 Arbeitsgang**
*** Bezugsbeschreibung
Betonsohle/WU-Betonsohle/Betondecke, Parkhaus, neu
eingebaut nach DIN EN 206, bis max. 4 CM%
Restfeuchte, eben nach DIN 18202, gemäß weiteren
mitgeltenden Normen und Merkblättern prüfen.

Die Betonfestigkeitsklasse und Betonart für das
geplante Bauvorhaben:
Betonart: WU-Beton
Betonfestigkeitsklasse: C 35/45
Betonuntergrund kugelstrahlen in 1 Arbeitsgang,
absaugen, um eine griffige, tragfähige Oberfläche für
den nachfolgenden Beschichtungsaufbau zu gewährleisten.
Die Bearbeitung der Randbereiche ist mit einzukalkulieren.

Gemäß DAfStb-Richtlinie Oktober 2001 und 2.
Berichtigung Dezember 2005 sind folgende
Oberflächenzugfestigkeiten des Betonuntergrundes
einzuhalten:
Haftzugfestigkeit im Mittel: 2,0 N/mm²,
kleinster Einzelwert: 1,5 N/mm²
Zu erzielende Rautiefe: 0,5 mm

Der Abfall wird Eigentum des AN und ist nach den
Bestimmungen des Gesetzgebers ordnungsgemäß zu
entsorgen. Örtlich geltende Immissionsschutzbestimmungen sind einzuhalten.
Menge: 2500,000 m²

**1.1.30 Betonsohle kugelstrahlen in einem weiteren Arbeitsgang**
*** Bedarfsposition ohne GB
*** wie Position 1.1.20
Betonuntergrund kugelstrahlen in einem weiteren
Arbeitsgang, sofern die geforderte Haftzugfestigkeit
nicht erreicht wurde, absaugen, um eine tragfähige
Oberfläche für den nachfolgenden Beschichtungsaufbau
zu gewährleisten.
Menge: 1,000 m²

**1.1.40 Oberflächenzug- und Haftzugfestigkeit prüfen**
Oberflächenzug- und Haftzugfestigkeit gemäß DIN 1048
Teil 2, BEB Hinweisblatt auf den in der Vorposition
vorbereiteten Untergründen im Beisein der Bauleitung
prüfen.
Liegen die Werte außerhalb der vom Hersteller
vorgegebenen Grenzwerte, sind mit der Bauleitung
weitere Maßnahmen abzusprechen.
Die Ergebnisse sind zu protokollieren. Die
Messprotokolle sind dem Auftraggeber vorzulegen.
Menge: 15,000 Stk

**1.1.50 Temperatur, Luftfeuchtigkeit und Taupunkt ermitteln**
*** Pauschalposition
Vor, während und nach der gesamten
Beschichtungsmaßnahme sind die Oberflächen- und
Lufttemperatur sowie die Luftfeuchtigkeit mindestens
1 x pro Stunde zu kontrollieren, um den Taupunkt zu
bestimmen.
Die gemessenen Werte sind in ein Protokoll bzw.
Bautagebuch einzutragen und der Bauleitung nach
Fertigstellung der Arbeiten zu übergeben.
Liegen die Werte außerhalb der vom Materialhersteller
vorgegebenen Grenzwerte, sind mit der Bauleitung
weitere Maßnahmen abzusprechen.
Menge: 1,000 psch

**1.1.60 Untergrund auf Risse prüfen und erfassen**
Untergrund auf Risse prüfen und erfassen gemäß
DAfStb-Richtlinie "Schutz und Instandsetzung von
Betonbauteilen, Ausgabe 10-2001, Teil 3".
Die Ergebnisse sind zu protokollieren.
Die Messprotokolle sind dem Auftraggeber vorzulegen.
Menge: 2500,000 m²

**1.1.70 Hohlkehle, EP-Harz, kraftschlüssig herstellen**
Untergrund, mineralisch, mit Epoxidharz grundieren, welches
für die Herstellung der Hohlkehle verwendet wird.
Hohlkehlenmörtel aus ungefülltem, lösemittelfreiem 2-K
Epoxidharz und feuergetrockneter Quarzsandsieblinie
nach Angaben des Herstellers anmischen.
Hohlkehle nass in nass kraftschlüssig herstellen auf
dem frisch grundierten Untergrund.

Art der Hohlkehle: Flaschenkehle
Radius r: min. 4 cm
Die trockene Schicht ist gemäß nachfolgender Position
nach Angaben des Herstellers zu überarbeiten.
Beschichtungshöhe: 15 cm

Eigenschaften Epoxidharz
+ Prüfzeugnis OS 8 nach DIN EN 1504-2, DIN V 18206 bzw.
  DAfStb Rili 10/2001, Ergänzung 2005
+ Prüfzeugnis gegen rückseitige Feuchteeinwirkung
+ Niederigviskos, sehr gutes Eindringvermögen
+ Verbrauch Epoxidharz ca. 0,200 kg/m

Material EHP : '................................' Euro/m

Verlegung EHP : '..............................' Euro/m

Leitsystem: Arturo EP6955 o. glw.

angebt. Fabrikat: '..........................................' vom Bieter einzutragen
Menge: 535,000 m

**1.1.80 Risse in zementären Untergründen schließen**
Risse in zementären Untergründen V-förmig öffnen,
sorgfältig aussaugen, mit 2-K Epoxidharzgrundierung
kraftschlüssig vergießen und oberflächenbündig
verspachteln nach Angaben des Herstellers.

Sofortiges Abstreuen, deckend, der noch feuchten
Schicht mit feuergetrocknetem Quarzsand 0,3 - 0,8 mm
Quarzsand nach Angaben des Herstellers.

Leitsystem: Arturo EP6955 o. glw.

angebt. Fabrikat: '..........................................' vom Bieter einzutragen
Menge: 200,000 m

**1.1.90 Scheinfugen in zementären Untergründen schließen**
Scheinfugen in zementären Untergründen öffnen,
sorgfältig aussaugen, mit 2-K Epoxidharzgrundierung
kraftschlüssig vergießen und oberflächenbündig
verspachteln nach Angaben des Herstellers.

Sofortiges Abstreuen, deckend, der noch feuchten
Schicht mit feuergetrocknetem Quarzsand 0,3 - 0,8 mm
nach Angaben des Herstellers.

Eigenschaften Epoxidharz
+ Prüfzeugnis OS 8 nach DIN EN 1504-2, DIN V 18206 bzw.
  DAfStb Rili 10/2001, Ergänzung 2005

Leitsystem: Arturo EP6955 o. glw.

angebt. Fabrikat: '..........................................' vom Bieter einzutragen
Menge: 100,000 m

**1.1.100 Kratz-/Grundierspachteln, OS 8 System, dmin=1,5 mm, 0,3 - 0,8 mm Abstreuung**
*** Grundposition ZZ 2.0
*** Bezugsbeschreibung
Kratzspachteln/Grundierspachteln von zementären
Untergründen in einer Mindestschichtdicke von
dmin=1,5 mm, um Unebenheiten auszugleichen und
Poren zu verschließen, mit 2-K Epoxidharz, nach Angaben
des Herstellers.

Sofortiges Abstreuen im Überschuß der noch feuchten
Schicht mit feuergetrocknetem Quarzsand der
Körnung 0,3 - 0,8 mm.
Die trockene Schicht ist gemäß nachfolgender Position
nach Angaben des Herstellers zu überarbeiten.

Eigenschaften Epoxidharz:
+ Prüfzeugnis OS 8 nach DIN EN 1504-2, DIN V 18206
+ Entspricht DAfStb-Richtlinie Oktober 2001 und 2.
  Berichtigung Dezember 2005
+ Prüfzeugnis gegen rückseitige Feuchteeinwirkung
+ Niedrigviskos, sehr gutes Eindringvermögen
+ Verbrauch Epoxidharz ca. 0,450 kg/m2
+ Verbrauch Quarzsand Füllung ca. 0,450 kg/m2
+ Verbrauch Quarzsand Abstreuung ca. 4,0 - 6,0 kg/m2

Leitsystem: Arturo EP6955 o. glw.

angebt. Fabrikat: '..........................................' vom Bieter einzutragen
Menge: 2500,000 m²

**1.1.110 Kratz-/Grundierspachteln, OS 8 System, dmin=2,5 mm, 0,3 - 0,8 mm Abstreuung**
*** Bedarfsposition ohne GB
*** wie Position 1.1.100
Kratzspachteln/Grundierspachteln von zementären
Untergründen in einer Mindestschichtdicke von
dmin=2,5mm, um Unebenheiten auszugleichen und
Poren zu verschließen, mit 2-K Epoxidharz und
feuergetrocknetem Quarzsand der Körnung 0,3 -
0,8 mm nach Angaben des Herstellers.
Menge: 1,000 m²

**1.1.120 Versiegelung, EP-Harz, R 11, OS 8 System, farbig, glänzend, aufbringen**
Versiegelung aus farbigem, glänzendem, lösemittelfreiem
2-K Epoxidharz für leicht bis mittelschwer belastete
Untergründe in einer Schicht nach Angaben des
Herstellers aufbringen.

Farbton Versiegelung: Hellgrau; nach Wahl des Auftraggebers
Farbtonauswahl aus Herstellergrundfarben.

Die Versiegelung ist mit der nachfolgend genannten
Auftragsmenge nach Angaben des Herstellers auf die
in der Vorposition genannte Kratz-/Grundierspachtelschicht
aufzubringen. Eigenschaften Epoxidharz
+ Glanzgrad: glänzend
+ Prüfzeugnis OS 8 nach DIN EN 1504-2, DIN V 18206
+ Entspricht DAfStb-Richtlinie Oktober 2001 und 2.
  Berichtigung Dezember 2005
+ Prüfzeugnis Rutschhemmung R 11
+ Sehr gute Deckkraft
+ Shore D Härte: 73
+ Taberabrieb CS10/1000U/1000g: max. 49 mg
+ Brandverhalten nach DIN EN 13501-1: Bfl-s1
+ Unbedenklichkeitserklärung für den Einsatz im
  indirekten Kontakt mit Lebensmitteln
+ Prüfung auf lackbenetzungsstörende Substanzen mittels
  Direktkontaktverfahren
+ Verbrauch Epoxidharz ca. 0,700 kg/m2

Leitfabrikat: Arturo EP3900 o. glw.

angebt. Fabrikat: '..........................................' vom Bieter einzutragen
Menge: 2500,000 m²

**1.1.130 Betonierfugen schließen und bearbeiten**
Betonierfugen in zementären Untergründen öffnen und
Oberflächen bündig herstellen durch spachtel und schleifen.
Menge: 20,000 m

**1.1.140 Rechteckstützen, Beton, 30*60cm, mit Beschichtungssystem beschichten, H 50cm**
Betonstützen auf korrekte Untergrundvorbereitung prüfen.
Das in den vorhergehenden Positionen genannte
Beschichtungssystem ist an den Betonstützen
fachgerecht hochzuziehen unter Beigabe eines
geeigneten Stellmittels.

Abmessung Stütze: ca. 30 x 60 cm
Beschichtungshöhe: 50 cm

Beschichtungshöhen lt. DBV Merkblatt
Parkhäuser und Tiefgaragen:
Mindestens 15 cm bei Gefälle >= 2,5 %
Mindestens 50 cm bei Gefälle < 2,5 %
Menge: 51,000 Stk

**1.1.150 Betonwände im Parkhaus mit Beschichtungssystem beschichten, H15cm**
Betonwände auf korrekte Untergrundvorbereitung prüfen.
Das in den vorhergehenden Positionen genannte
Beschichtungssystem ist an den Betonwänden
fachgerecht hochzuziehen unter Beigabe eines
geeigneten Stellmittels.

Beschichtungshöhe: 15 cm
Beschichtungshöhen lt. DBV Merkblatt
Parkhäuser und Tiefgaragen
Menge: 430,000 m

**1.1.160 Zulage Verdunstungsrinne 3*30cm, mit Beschichtungssystem anarbeiten und abdichten**
Verdunstungsrinne, nach Angaben des Herstellers ausbilden
und eindichten, inkl. Vergussmörtel. Das beschriebene
Beschichtungssystem ist an die Verdunstungsrinne
fachgerecht anzuarbeiten.

Eckausbildung: 45 Grad Fase
Menge: 130,000 m

**1.1.170 Boden/Boden-Profil über der Bauwerksfuge auf Fahrbahnebene**
wasserundurchlässige und befahrbare Fugenübergangskonstruktion
für Fuge zwischen Rampenzufahrt und Tiefgarage Neubau
Boden/Boden-Profil über der Bauwerksfuge auf
Fahrbahnebene in Durchfahrt von Rampe zu Tiefgarage.

Einbauort: Ausfahrt West Haus C EIS1.

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
Fabrikat: '.......................................' vom Bieter einzutragen
Menge: 3,500 m

**1.1.180 Aufgesetztes Dehnungsfugen Profil auf Fahrbahnebene**
wasserundurchlässige und befahrbare Fugenübergangsprofil
für Fuge zwischen den Bauteilen.
Boden/Boden-Profil über der Bauwerksfuge auf
Fahrbahnebene in Durchfahrt .

Einbauort: Übergang EIS1 zu TG Erweiterung.
Menge: 12,000 m

**1.1.190 Pumpensumpf 600/600/600mm**
Pumpensumpf nach Angaben des Herstellers ausbilden
und eindichten, inkl. Vergussmörtel. Das beschriebene
Beschichtungssystem ist an die Abdeckung
fachgerecht anzuarbeiten.

Einbauort: BHKW
Menge: 1,000 Stck

**1.1.200 Zulage Betonwände im Fahrbereich TG mit Beschichtungssystem beschichten, H 50cm**
Ausführung wie 01.01.0150 jedoch:

Mehraufwand Beschichtungshöhe: 50 cm
Menge: 40,000 m

#### Bereich 1.2 Markierungen (TIEFGARAGE, EIS1)

**1.2.10 Stellplätze mit 2-K PU Markierungsfarbe und Nummerierung markieren**
Stellplätze mit 2-K PU Markierungsfarbe nach Angaben
des Herstellers auf die Bereiche laut Markierungsplan
aufbringen.

Farbton: RAL; orange, nach Bemusterung aus Herstellerkarte
Form der Markierung: einzelne T bzw. L Elemente
Breite der Streifen: ca. 10 cm

inkl. Nummerierung:
Farbton: RAL; blau, nach Bemusterung aus Herstellerkarte
Anzahl: dreistellig
Größe: ca. 30 x 50 cm

Eigenschaften:
+ Für Innen- und Aussenbereich geeignet
+ Für Fahrbeanspruchung geeignet
+ Beständig gegen Wasser, Reifen, Motorenöl, Diesel,
  Mineralöle, Streusalzlösung, Weichmacher, Alkohol
Menge: 96,000 Stk

**1.2.20 Behindertensymbol mit 2-K PU Markierungsfarbe markieren**
*** Bedarfsposition ohne GB
Behindertensymbol mit 2-K PU Markierungsfarbe nach
Angaben des Herstellers auf die Bereiche laut
Markierungsplan aufbringen.

Farbton: RAL; hell nach Bemusterung
Länge des Symbols: 1,5 m
Breite des Symbols: 1,5 m

Eigenschaften:
+ Für Innen- und Aussenbereich geeignet
+ Für Fahrbeanspruchung geeignet
+ Beständig gegen Wasser, Reifen, Motorenöl, Diesel,
  Mineralöle, Streusalzlösung, Weichmacher, Alkohol
Menge: 1,000 Stk

**1.2.30 Sperrfläche mit 2-K PU Markierungsfarbe markieren**
Sperrfläche mit 2-K PU Markierungsfarbe nach Angaben
des Herstellers auf die Bereiche laut Markierungsplan
aufbringen.

Farbton: RAL; hell nach Bemusterung
Länge der Sperrfläche: ca. 3,5 m
Breite der Sperrfläche: ca 2,0 m

Eigenschaften:
+ Für Innen- und Aussenbereich geeignet
+ Für Fahrbeanspruchung geeignet
+ Beständig gegen Wasser, Reifen, Motorenöl, Diesel,
  Mineralöle, Streusalzlösung, Weichmacher, Alkohol
Menge: 6,000 Stk

**1.2.40 Nachleuchtende Markierungen herstellen**
*** Bedarfsposition ohne GB
Nachleuchtende Markierungen, die für mindestens eine
Stunde eine entsprechende Beleuchtungsstärke
gewährleisten und leicht erkennbar zu den Ausgängen
führen.
Menge: 1,000 m

#### Bereich 1.3 Rampe (Ausfahrt, EIS1)

**1.3.10 Feuchtigkeitsgehalt im Beton der Rampe prüfen**
*** Pauschalposition
Feuchtigkeitsgehalt des Betonuntergrundes mit dem
CM-Gerät gemäß DAfStb-Richtlinie "Schutz und
Instandsetzung von Betonbauteilen, Ausgabe 10-2001,
Teil 3, Anhang F" im Beisein der Bauleitung prüfen.

Liegen die Werte außerhalb der vom Hersteller
vorgegebenen Grenzwerte, sind mit der Bauleitung
weitere Maßnahmen abzusprechen.
Die Ergebnisse sind zu protokollieren.
Die Messprotokolle sind dem Auftraggeber vorzulegen.
Die Anzahl ist nach den entsprechenden Flächen zu bestimmen.
Rampensteigung: von ca. 6 bis13 %
Menge: 1,000 psch

**1.3.20 Betonsohle, neu eingebaut, bis max. 4 CM% Restfeuchte, kugelstrahlen, 1 Arbeitsgang, Rampe**
*** Bezugsbeschreibung
Betonsohle/WU-Betonsohle/Betondecke, Parkhaus, neu
eingebaut nach DIN EN 206, bis max. 4 CM%
Restfeuchte, eben nach DIN 18202, gemäß weiteren
mit geltenden Normen und Merkblättern prüfen.

Die Betonfestigkeitsklasse und Beton Art für das
geplante Bauvorhaben:
Beton Art: WU-Beton
Betonfestigkeitsklasse: C 35/45
Betonuntergrund kugelstrahlen in 1 Arbeitsgang,
absaugen, um eine griffige, tragfähige Oberfläche für
den nachfolgenden Beschichtungsaufbau zu gewährleisten.
Die Bearbeitung der Randbereiche ist mit einzukalkulieren.
Rampensteigung: von ca. 6 bis13 %

Gemäß DAfStb-Richtlinie Oktober 2001 und 2.
Berichtigung Dezember 2005 sind folgende
Oberflächenzugfestigkeiten des Betonuntergrundes
einzuhalten:
Haftzugfestigkeit im Mittel: 2,0 N/mm²,
kleinster Einzelwert: 1,5 N/mm²
Zu erzielende Rautiefe: 0,5 mm

Der Abfall wird Eigentum des AN und ist nach den
Bestimmungen des Gesetzgebers ordnungsgemäß zu
entsorgen. Örtlich geltende Immissions-
Schutz Bestimmungen sind einzuhalten.
Menge: 35,000 m²

**1.3.30 Betonsohle der Rampe kugelstrahlen in einem weiteren Arbeitsgang**
*** Bedarfsposition ohne GB
*** wie Position 1.3.20
Betonuntergrund kugelstrahlen in einem weiteren
Arbeitsgang, sofern die geforderte Haftzugfestigkeit
nicht erreicht wurde, absaugen, um eine tragfähige
Oberfläche für den nachfolgenden Beschichtungsaufbau
zu gewährleisten.
Menge: 1,000 m²

**1.3.40 Oberflächenzug- und Haftzugfestigkeit Rampe prüfen**
Oberflächenzug- und Haftzugfestigkeit gemäß DIN 1048
Teil 2, BEB Hinweisblatt auf den in der Vorposition
vorbereiteten Untergründen im Beisein der Bauleitung
prüfen.
Liegen die Werte außerhalb der vom Hersteller
vorgegebenen Grenzwerte, sind mit der Bauleitung
weitere Maßnahmen abzusprechen.
Die Ergebnisse sind zu protokollieren. Die
Messprotokolle sind dem Auftraggeber vorzulegen.
Menge: 1,000 Stk

**1.3.50 Temperatur, Luftfeuchtigkeit und Taupunkt für Rampenbereich ermitteln**
*** Pauschalposition
Vor, während und nach der gesamten
Beschichtungsmaßnahme sind die Oberflächen- und
Lufttemperatur sowie die Luftfeuchtigkeit mindestens
1 x pro Stunde zu kontrollieren, um den Taupunkt zu
bestimmen.
Die gemessenen Werte sind in ein Protokoll bzw.
Bautagebuch einzutragen und der Bauleitung nach
Fertigstellung der Arbeiten zu übergeben.
Liegen die Werte außerhalb der vom Materialhersteller
vorgegebenen Grenzwerte, sind mit der Bauleitung
weitere Maßnahmen abzusprechen.
Menge: 1,000 psch

**1.3.60 Untergrund auf Risse prüfen und erfassen**
Untergrund auf Risse prüfen und erfassen gemäß
DAfStb-Richtlinie "Schutz und Instandsetzung von
Betonbauteilen, Ausgabe 10-2001, Teil 3".
Die Ergebnisse sind zu protokollieren.
Die Messprotokolle sind dem Auftraggeber vorzulegen.
Rampensteigung: von ca. 6 bis 13 %
Menge: 35,000 m²

**1.3.70 Hohlkehle Rampe, EP-Harz, kraftschlüssig herstellen**
Untergrund, mineralisch, mit Epoxidharz grundieren, welches
für die Herstellung der Hohlkehle verwendet wird.
Hohlkehlenmörtel aus ungefülltem, lösemittelfreiem 2-K
Epoxidharz und feuergetrockneter Quarzsandsieblinie
nach Angaben des Herstellers anmischen.
Hohlkehle nass in nass kraftschlüssig herstellen auf
dem frisch grundierten Untergrund.

Art der Hohlkehle: Flaschenkehle
Radius r: min. 4 cm
Die trockene Schicht ist gemäß nachfolgender Position
nach Angaben des Herstellers zu überarbeiten.
Beschichtungshöhe: 15 cm

Eigenschaften Epoxidharz
+ Prüfzeugnis OS 8 nach DIN EN 1504-2, DIN V 18206 bzw.
  DAfStb Rili 10/2001, Ergänzung 2005
+ Systemgrundierung im Arturo OS 8 System
+ Prüfzeugnis gegen rückseitige Feuchteeinwirkung
+ Niederigviskos, sehr gutes Eindringvermögen

Material EHP : '.................................' Euro/m

Verlegung EHP : '............................' Euro/m

Leitsystem: Arturo EP6955

angebt. Fabrikat: '..........................................' vom Bieter einzutragen
Menge: 25,000 m

**1.3.80 Risse in zementären Untergründen bei Rampe schließen**
Risse in zementären Untergründen V-förmig öffnen,
sorgfältig aussaugen, mit 2-K Epoxidharzgrundierung
oder gleichwertig kraftschlüssig vergießen und
oberflächenbündig verspachteln nach
Angaben des Herstellers.

Sofortiges Abstreuen, deckend, der noch feuchten
Schicht mit feuergetrocknetem Quarzsand 0,3 - 0,8 mm
Arturo Quarzsand oder gleichwertig nach Angaben des
Herstellers.

Leitsystem: Arturo EP6955

angebt. Fabrikat: '..........................................' vom Bieter einzutragen
Menge: 10,000 m

**1.3.90 Scheinfugen an Rampe in zementären Untergründen schließen**
Scheinfugen in zementären Untergründen öffnen,
sorgfältig aussaugen, mit 2-K Epoxidharzgrundierung
kraftschlüssig vergießen und oberflächenbündig
verspachteln nach Angaben des Herstellers.

Sofortiges Abstreuen, deckend, der noch feuchten
Schicht mit feuergetrocknetem Quarzsand 0,3 - 0,8 mm
nach Angaben des Herstellers.

Eigenschaften Epoxidharz
+ Prüfzeugnis OS 8 nach DIN EN 1504-2, DIN V 18206 bzw.
  DAfStb Rili 10/2001, Ergänzung 2005

Leitsystem: Arturo EP6955 o. glw.

angebt. Fabrikat: '..........................................' vom Bieter einzutragen
Menge: 5,000 m

**1.3.100 1.Arbeitsgang, Kratz-/Grundierspachteln Rampe, OS 8 System, dmin=1,5 mm, 0,3 - 0,8 mm Abstreuung**
*** Grundposition ZZ 1.0
*** Bezugsbeschreibung
Kratzspachteln/Grundierspachteln von zementären
Untergründen in einer Mindestschichtdicke von
dmin=1,5 mm, um Unebenheiten auszugleichen und
Poren zu verschließen, mit 2-K Epoxidharz, nach Angaben
des Herstellers.

Sofortiges Abstreuen im Überschuß der noch feuchten
Schicht mit feuergetrocknetem Quarzsand der
Körnung 0,3 - 0,8 mm.
Die trockene Schicht ist gemäß nachfolgender Position
nach Angaben des Herstellers zu überarbeiten.

Eigenschaften Epoxidharz:
+ Prüfzeugnis OS 8 nach DIN EN 1504-2, DIN V 18206
+ Entspricht DAfStb-Richtlinie Oktober 2001 und 2.
  Berichtigung Dezember 2005
+ Prüfzeugnis gegen rückseitige Feuchteeinwirkung
+ Niedrigviskos, sehr gutes Eindringvermögen
+ Verbrauch Epoxidharz ca. 0,450 kg/m2
+ Verbrauch Quarzsand Füllung ca. 0,450 kg/m2
+ Verbrauch Quarzsand Abstreuung ca. 4,0 - 6,0 kg/m2

Leitsystem: Arturo EP6955 o. glw.

angebt. Fabrikat: '..........................................' vom Bieter einzutragen
Menge: 35,000 m²

**1.3.110 2.Arbeitsgang, Kratz-/Grundierspachteln Rampe, OS 8 System, dmin=2,5 mm, 0,3 - 0,8 mm Abstreuung**
*** Wahlposition ZZ 2.1
*** wie Position 1.3.100
Kratzspachteln/Grundierspachteln von zementären
Untergründen in einer Mindestschichtdicke von
dmin=2,5mm, um Unebenheiten auszugleichen und
Poren zu verschließen, mit 2-K Epoxidharz und
feuergetrocknetem Quarzsand der Körnung 0,3 -
0,8 mm nach Angaben des Herstellers.
Menge: 35,000 m²

**1.3.120 Versiegelung Rampe, EP-Harz, R 11, OS 8 System, farbig, glänzend, aufbringen**
Versiegelung aus farbigem, glänzendem, lösemittelfreiem
2-K Epoxidharz für leicht bis mittelschwer belastete
Untergründe in einer Schicht nach Angaben des
Herstellers aufbringen.

Farbton Versiegelung: Hellgrau; nach Wahl des Auftraggebers
Farbtonauswahl aus Herstellergrundfarben.

Die Versiegelung ist mit der nachfolgend genannten
Auftragsmenge nach Angaben des Herstellers auf die
in der Vorposition genannte Kratz-/Grundierspachtelschicht
aufzubringen. Eigenschaften Epoxidharz
+ Glanzgrad: glänzend
+ Prüfzeugnis OS 8 nach DIN EN 1504-2, DIN V 18206
+ Entspricht DAfStb-Richtlinie Oktober 2001 und 2.
  Berichtigung Dezember 2005
+ Prüfzeugnis Rutschhemmung R 11
+ Sehr gute Deckkraft
+ Shore D Härte: 73
+ Taberabrieb CS10/1000U/1000g: max. 49 mg
+ Brandverhalten nach DIN EN 13501-1: Bfl-s1
+ Unbedenklichkeitserklärung für den Einsatz im
  indirekten Kontakt mit Lebensmitteln
+ Prüfung auf lackbenetzungsstörende Substanzen mittels
  Direktkontaktverfahren
+ Verbrauch Epoxidharz ca. 0,700 kg/m2

Leitfabrikat: Arturo EP3900 o. glw.

angebt. Fabrikat: '..........................................' vom Bieter einzutragen
Menge: 35,000 m²

**1.3.130 Betonwände Rampe mit Beschichtungssystem beschichten, H 50cm**
Betonwände auf korrekte Untergrundvorbereitung prüfen.
Das in den vorhergehenden Positionen genannte
Beschichtungssystem ist an den Betonwänden
fachgerecht hochzuziehen unter Beigabe eines
geeigneten Stellmittels.

Beschichtungshöhe: 50 cm
Beschichtungshöhen lt. DBV Merkblatt
Parkhäuser und Tiefgaragen
Menge: 25,000 m

### Titel 2 Eis1 Bodenbeschichtung, Tiefgarage Erweiterung

*Hinweis: Einbauort:*
Einbauort: Bodenfläche: Tiefgarage, Nebenraum (Ende Einfahrt:
  Technik, Fahrradkeller)

#### Bereich 2.1 Tiefgarage Erweiterung, OS 8 (EIS1)

**2.1.10 Feuchtigkeitsgehalt im Beton prüfen**
*** Pauschalposition
Ausführung wie Pos. 01.01.0010
Menge: 1,000 psch

**2.1.20 Betonsohle, neu eingebaut, bis max. 4 CM% Restfeuchte, kugelstrahlen, 1 Arbeitsgang**
*** Bezugsbeschreibung
Ausführung wie Pos. 01.01.0020
Menge: 1600,000 m²

**2.1.30 Betonsohle kugelstrahlen in einem weiteren Arbeitsgang**
*** Bedarfsposition ohne GB
*** wie Position 2.1.20
Ausführung wie Pos. 01.01.0030
Menge: 1,000 m²

**2.1.40 Oberflächenzug- und Haftzugfestigkeit prüfen**
Ausführung wie Pos. 01.01.0040
Menge: 10,000 Stk

**2.1.50 Temperatur, Luftfeuchtigkeit und Taupunkt ermitteln**
*** Pauschalposition
Ausführung wie Pos. 01.01.0050
Menge: 1,000 psch

**2.1.60 Untergrund auf Risse prüfen und erfassen**
Ausführung wie Pos. 01.01.0060
Menge: 1,000 m²

**2.1.70 Hohlkehle, EP-Harz, kraftschlüssig herstellen**
Ausführung wie Pos. 01.01.0070
Menge: 300,000 m

**2.1.80 Risse in zementären Untergründen schließen**
Ausführung wie Pos. 01.01.0080
Menge: 50,000 m

**2.1.90 Scheinfugen in zementären Untergründen schließen**
Ausführung wie Pos. 01.01.0090
Menge: 5,000 m

**2.1.100 Kratz-/Grundierspachteln, OS 8 System, dmin=1,5 mm, 0,3 - 0,8 mm Abstreuung**
*** Grundposition ZZ 2.0
*** Bezugsbeschreibung
Ausführung wie Pos. 01.01.0100
Menge: 1600,000 m²

**2.1.110 Kratz-/Grundierspachteln, OS 8 System, dmin=2,5 mm, 0,3 - 0,8 mm Abstreuung**
*** Wahlposition ZZ 1.1
*** wie Position 2.1.100
Ausführung wie Pos. 01.01.0110
Menge: 1,000 m²

**2.1.120 Versiegelung, EP-Harz, R 11, OS 8 System, farbig, glänzend, aufbringen**
Ausführung wie Pos. 01.01.0120
Menge: 1600,000 m²

**2.1.130 Betonierfugen schließen und bearbeiten**
Ausführung wie Pos. 01.01.0130
Menge: 10,000 m

**2.1.140 Rechteckstützen, Beton, 30*60cm, mit Beschichtungssystem beschichten, H 50cm**
Ausführung wie Pos. 01.01.0140
Menge: 36,000 Stk

**2.1.150 Betonwände im Parkhaus mit Beschichtungssystem beschichten, H15cm**
Ausführung wie Pos. 01.01.0150
Menge: 235,000 m

**2.1.160 Zulage Verdunstungsrinne 3*30cm, mit Beschichtungssystem anarbeiten und abdichten**
Ausführung wie Pos. 01.01.0160
Menge: 75,000 m

**2.1.170 Bodenkanal b/h= 95/69,5-90 cm, mit Beschichtungssystem anarbeiten und abdichten**
Bodenkanal nach Angaben des Herstellers ausbilden
und eindichten, inkl. Vergussmörtel. Das beschriebene
Beschichtungssystem ist an den Bodenkanal und den
PKW-befahrbaren Gitterrost mit aufgeschweißtem
Tränenblech fachgerecht anzuarbeiten.
Menge: 20,000 m

**2.1.180 Hohlkehle Bodenkanal, EP-Harz, kraftschlüssig herstellen**
Ausführung wie Pos. 01.01.0070
Menge: 42,000 m

**2.1.190 Abdeckarbeiten Heizleitung Bodenkanal**
Notwendige Schutz- und Abdeckarbeiten zur
Vorposition für zu schützende Bauteile.
- Heizleitung im Bodenkanal.
Menge: 20,000 m

**2.1.200 Boden/Boden-Profil über der Bauwerksfuge auf Fahrbahnebene**
Ausführung wie Pos. 01.01.0170
Menge: 3,750 m

**2.1.210 Aufgesetztes Dehnungsfugen Profil auf Fahrbahnebene**
*** Bedarfsposition ohne GB
Ausführung wie Pos. 01.01.0180

Einbauort: Rauchschutz - Schiebetor
Menge: 5,500 m

**2.1.220 Zulage Betonwände im Fahrbereich TG mit Beschichtungssystem beschichten, H 50cm**
Ausführung wie 02.01.0150 jedoch:

Mehraufwand Beschichtungshöhe: 50 cm
Menge: 50,000 m

#### Bereich 2.2 Markierungen, (Tiefgarage Erweiterung, EIS1)

**2.2.10 Stellplätze mit 2-K PU Markierungsfarbe und Nummerierung markieren**
Ausführung wie Pos. 01.02.0010
Menge: 44,000 Stk

**2.2.20 Behindertensymbol mit 2-K PU Markierungsfarbe markieren**
*** Bedarfsposition ohne GB
Ausführung wie Pos. 01.02.0020
Menge: 1,000 Stk

**2.2.30 Sperrfläche mit 2-K PU Markierungsfarbe markieren**
Ausführung wie Pos. 01.02.0030
Menge: 6,000 Stk

**2.2.40 Nachleuchtende Markierungen herstellen**
*** Bedarfsposition ohne GB
Ausführung wie Pos. 01.02.0040
Menge: 1,000 m

#### Bereich 2.3 Rampe (Einfahrt Erweiterung und Rampe Zufahrt EIS2 bis in UG2)

**2.3.10 Feuchtigkeitsgehalt im Beton der Rampe prüfen**
*** Pauschalposition
Ausführung wie Pos. 01.03.0010
Menge: 1,000 psch

**2.3.20 Betonsohle, neu eingebaut, bis max. 4 CM% Restfeuchte, kugelstrahlen, 1 Arbeitsgang, Rampe**
*** Bezugsbeschreibung
Ausführung wie Pos. 01.03.0020
Menge: 145,000 m²

**2.3.30 Betonsohle der Rampe kugelstrahlen in einem weiteren Arbeitsgang**
*** Bedarfsposition ohne GB
*** wie Position 2.3.20
Ausführung wie Pos. 01.03.0030
Menge: 1,000 m²

**2.3.40 Oberflächenzug- und Haftzugfestigkeit Rampe prüfen**
Ausführung wie Pos. 01.03.0040
Menge: 1,000 Stk

**2.3.50 Temperatur, Luftfeuchtigkeit und Taupunkt für Rampenbereich ermitteln**
*** Pauschalposition
Ausführung wie Pos. 01.03.0050
Menge: 1,000 psch

**2.3.60 Untergrund auf Risse prüfen und erfassen**
Ausführung wie Pos. 01.03.0060
Menge: 145,000 m²

**2.3.70 Hohlkehle Rampe, EP-Harz, kraftschlüssig herstellen**
Ausführung wie Pos. 01.03.0070
Menge: 80,000 m

**2.3.80 Risse in zementären Untergründen bei Rampe schließen**
Ausführung wie Pos. 01.03.0080
Menge: 20,000 m

**2.3.90 Scheinfugen an Rampe in zementären Untergründen schließen**
Ausführung wie Pos. 01.03.0090
Menge: 10,000 m

**2.3.100 1.Arbeitsgang, Kratz-/Grundierspachteln Rampe, OS 8 System, dmin=1,5 mm, 0,3 - 0,8 mm Abstreuung**
*** Grundposition ZZ 1.0
*** Bezugsbeschreibung
Ausführung wie Pos. 01.03.0100
Menge: 145,000 m²

**2.3.110 2.Arbeitsgang, Kratz-/Grundierspachteln Rampe, OS 8 System, dmin=2,5 mm, 0,3 - 0,8 mm Abstreuung**
*** Wahlposition ZZ 2.1
*** wie Position 2.3.100
Ausführung wie Pos. 01.03.0110
Menge: 1,000 m²

**2.3.120 Versiegelung Rampe, EP-Harz, R 11, OS 8 System, farbig, glänzend, aufbringen**
Ausführung wie Pos. 01.03.0120
Menge: 145,000 m²

**2.3.130 Betonwände Rampe mit Beschichtungssystem beschichten, H50cm**
Ausführung wie Pos. 01.03.0130
Menge: 80,000 m

**2.3.140 Schrammbord, mit Beschichtungssystem anarbeiten**
Schrammbord h = 8cm aus Beton.
Inkl. Fase 45 Grad, h=3cm, nach Angaben
des Herstellers ausbilden und eindichten,
inkl. Vergussmörtel. Das beschriebene
Beschichtungssystem ist an das Schrammbord
fachgerecht anzuarbeiten.

Einbauort: Rampenüberfahrt zu EIS2 UG2
Menge: 25,000 m

### Titel 3 Eis2 Bodenbeschichtung, Tiefgarage Riegel, UG1

*Hinweis: Einbauort:*
Einbauort: Bodenfläche: Tiefgarage, Fahrradkeller 2+3, Eingang ELT

#### Bereich 3.1 Tiefgarage, OS 8 (RIEGEL UG1)

**3.1.10 Feuchtigkeitsgehalt im Beton prüfen**
*** Pauschalposition
Ausführung wie Pos. 01.01.0010
Menge: 1,000 psch

**3.1.20 Betonsohle, neu eingebaut, bis max. 4 CM% Restfeuchte, kugelstrahlen, 1 Arbeitsgang**
*** Bezugsbeschreibung
Ausführung wie Pos. 01.01.0020
Menge: 1250,000 m²

**3.1.30 Betonsohle kugelstrahlen in einem weiteren Arbeitsgang**
*** Bedarfsposition ohne GB
*** wie Position 3.1.20
Ausführung wie Pos. 01.01.0030
Menge: 1,000 m²

**3.1.40 Oberflächenzug- und Haftzugfestigkeit prüfen**
Ausführung wie Pos. 01.01.0040
Menge: 10,000 Stk

**3.1.50 Temperatur, Luftfeuchtigkeit und Taupunkt ermitteln**
*** Pauschalposition
Ausführung wie Pos. 01.01.0050
Menge: 1,000 psch

**3.1.60 Untergrund auf Risse prüfen und erfassen**
Ausführung wie Pos. 01.01.0060
Menge: 1250,000 m²

**3.1.70 Hohlkehle, EP-Harz, kraftschlüssig herstellen**
Ausführung wie Pos. 01.01.0070
Menge: 305,000 m

**3.1.80 Risse in zementären Untergründen schließen**
Ausführung wie Pos. 01.01.0080
Menge: 50,000 m

**3.1.90 Scheinfugen in zementären Untergründen schließen**
Ausführung wie Pos. 01.01.0090
Menge: 50,000 m

**3.1.100 Kratz-/Grundierspachteln, OS 8 System, dmin=1,5 mm, 0,3 - 0,8 mm Abstreuung**
*** Grundposition ZZ 2.0
*** Bezugsbeschreibung
Ausführung wie Pos. 01.01.0100
Menge: 1250,000 m²

**3.1.110 Kratz-/Grundierspachteln, OS 8 System, dmin=2,5 mm, 0,3 - 0,8 mm Abstreuung**
*** Bedarfsposition ohne GB
*** wie Position 3.1.100
Ausführung wie Pos. 01.01.0110
Menge: 1,000 m²

**3.1.120 Versiegelung, EP-Harz, R 11, OS 8 System, farbig, glänzend, aufbringen**
*** Bezugsbeschreibung
Ausführung wie Pos. 01.01.0120
Menge: 1250,000 m²

**3.1.130 Kratz-/Grundierspachteln, OS 11 System, dmin=1,5 mm, 0,3 - 0,8 mm Abstreuung**
*** Bedarfsposition ohne GB
*** Bezugsbeschreibung
wie Pos. 03.01.0100 jedoch:
Kratzspachteln/Grundierspachteln OS 11 System,
nach Angaben des Herstellers.
Menge: 1,000 m²

**3.1.140 Kratz-/Grundierspachteln, OS 11 System, dmin=2,5 mm, 0,3 - 0,8 mm Abstreuung**
*** Bedarfsposition ohne GB
*** wie Position 3.1.130
OS 11 System,
nach Angaben des Herstellers aufbringen.
Menge: 1,000 m²

**3.1.150 Versiegelung, EP-Harz, R 11, OS 11 System, farbig, glänzend, aufbringen**
*** Bedarfsposition ohne GB
*** wie Position 3.1.120
Versiegelung OS 11 System,
nach Angaben des Herstellers aufbringen.
Menge: 1,000 m²

**3.1.160 Betonierfugen schließen und bearbeiten**
Ausführung wie Pos. 01.01.0130
Menge: 40,000 m

**3.1.170 Rechteckstützen, Beton, 30*60cm, mit Beschichtungssystem beschichten, H 50cm**
Ausführung wie Pos. 01.01.0140
Menge: 26,000 Stk

**3.1.180 Betonwände im Parkhaus mit Beschichtungssystem beschichten, H15cm**
Ausführung wie Pos. 01.01.0150
Menge: 255,000 m

**3.1.190 Boden/Boden-Profil über der Bauwerksfuge auf Fahrbahnebene**
*** Bedarfsposition mit GB
Ausführung wie Pos. 01.01.0170
Menge: 15,000 m

**3.1.200 Aufgesetztes Dehnungsfugen Profil auf Fahrbahnebene**
*** Bedarfsposition ohne GB
Ausführung wie Pos. 01.01.0180
Menge: 1,000 m

**3.1.210 Zulage Betonwände im Fahrbereich TG mit Beschichtungssystem beschichten, H 50cm**
Ausführung wie 03.01.0180 jedoch:

Mehraufwand Beschichtungshöhe: 50 cm
Menge: 60,000 m

#### Bereich 3.2 Markierungen (RIEGEL UG1)

**3.2.10 Stellplätze mit 2-K PU Markierungsfarbe und Nummerierung markieren**
Ausführung wie Pos. 01.02.0010
Menge: 39,000 Stk

**3.2.20 Behindertensymbol mit 2-K PU Markierungsfarbe markieren**
*** Bedarfsposition ohne GB
Ausführung wie Pos. 01.02.0020
Menge: 1,000 Stk

**3.2.30 Sperrfläche mit 2-K PU Markierungsfarbe markieren**
Ausführung wie Pos. 01.02.0030
Menge: 3,000 Stk

**3.2.40 Nachleuchtende Markierungen herstellen**
*** Bedarfsposition ohne GB
Ausführung wie Pos. 01.02.0040
Menge: 1,000 m

### Titel 4 Eis2 Bodenbeschichtung, Tiefgarage Riegel, UG2

*Hinweis: Einbauort:*
Einbauort: Bodenfläche: Tiefgarage, Technikraum

#### Bereich 4.1 Tiefgarage, OS 8 (RIEGEL UG2)

**4.1.10 Feuchtigkeitsgehalt im Beton prüfen**
*** Pauschalposition
Ausführung wie Pos. 01.01.0010
Menge: 1,000 psch

**4.1.20 Betonsohle, neu eingebaut, bis max. 4 CM% Restfeuchte, kugelstrahlen, 1 Arbeitsgang**
*** Bezugsbeschreibung
Ausführung wie Pos. 01.01.0020
Menge: 1230,000 m²

**4.1.30 Betonsohle kugelstrahlen in einem weiteren Arbeitsgang**
*** Bedarfsposition ohne GB
*** wie Position 4.1.20
Ausführung wie Pos. 01.01.0030
Menge: 1,000 m²

**4.1.40 Oberflächenzug- und Haftzugfestigkeit prüfen**
Ausführung wie Pos. 01.01.0040
Menge: 10,000 Stk

**4.1.50 Temperatur, Luftfeuchtigkeit und Taupunkt ermitteln**
*** Pauschalposition
Ausführung wie Pos. 01.01.0050
Menge: 1,000 psch

**4.1.60 Untergrund auf Risse prüfen und erfassen**
Ausführung wie Pos. 01.01.0060
Menge: 1230,000 m²

**4.1.70 Hohlkehle, EP-Harz, kraftschlüssig herstellen**
Ausführung wie Pos. 01.01.0070
Menge: 260,000 m

**4.1.80 Risse in zementären Untergründen schließen**
Ausführung wie Pos. 01.01.0080
Menge: 50,000 m

**4.1.90 Scheinfugen in zementären Untergründen schließen**
Ausführung wie Pos. 01.01.0090
Menge: 50,000 m

**4.1.100 Kratz-/Grundierspachteln, OS 8 System, dmin=1,5 mm, 0,3 - 0,8 mm Abstreuung**
*** Grundposition ZZ 2.0
*** Bezugsbeschreibung
Ausführung wie Pos. 01.01.0100
Menge: 1230,000 m²

**4.1.110 Kratz-/Grundierspachteln, OS 8 System, dmin=2,5 mm, 0,3 - 0,8 mm Abstreuung**
*** Bedarfsposition ohne GB
*** wie Position 4.1.100
Ausführung wie Pos. 01.01.0110
Menge: 1,000 m²

**4.1.120 Versiegelung, EP-Harz, R 11, OS 8 System, farbig, glänzend, aufbringen**
Ausführung wie Pos. 01.01.0120
Menge: 1230,000 m²

**4.1.130 Betonierfugen schließen und bearbeiten**
Ausführung wie Pos. 01.01.0130
Menge: 40,000 m

**4.1.140 Rechteckstützen, Beton, 30*60cm, mit Beschichtungssystem beschichten, H 50cm**
Ausführung wie Pos. 01.01.0140
Menge: 26,000 Stk

**4.1.150 Betonwände im Parkhaus mit Beschichtungssystem beschichten, H15cm**
Ausführung wie Pos. 01.01.0150
Menge: 210,000 m

**4.1.160 Zulage Verdunstungsrinne 3*30cm, mit Beschichtungssystem anarbeiten und abdichten**
*** Bedarfsposition ohne GB
Ausführung wie Pos. 01.01.0160
Menge: 1,000 m

**4.1.170 Boden/Boden-Profil über der Bauwerksfuge auf Fahrbahnebene**
*** Bedarfsposition ohne GB
Ausführung wie Pos. 01.01.0170
Menge: 1,000 m

**4.1.180 Aufgesetztes Dehnungsfugen Profil auf Fahrbahnebene**
Ausführung wie Pos. 01.01.0180

Einbauort: Übergang TG Erweiterung zu EIS2 UG2
Menge: 7,000 m

**4.1.190 Zulage Betonwände im Fahrbereich TG mit Beschichtungssystem beschichten, H 50cm**
Ausführung wie 04.01.0150 jedoch:

Mehraufwand Beschichtungshöhe: 50 cm
Menge: 40,000 m

#### Bereich 4.2 Markierungen (RIEGEL UG2)

**4.2.10 Stellplätze mit 2-K PU Markierungsfarbe und Nummerierung markieren**
Ausführung wie Pos. 01.02.0010
Menge: 46,000 Stk

**4.2.20 Behindertensymbol mit 2-K PU Markierungsfarbe markieren**
*** Bedarfsposition ohne GB
Ausführung wie Pos. 01.02.0020
Menge: 1,000 Stk

**4.2.30 Sperrfläche mit 2-K PU Markierungsfarbe markieren**
Ausführung wie Pos. 01.02.0030
Menge: 3,000 Stk

**4.2.40 Nachleuchtende Markierungen herstellen**
*** Bedarfsposition ohne GB
Ausführung wie Pos. 01.02.0040
Menge: 1,000 m

### Titel 5 Sonstiges

#### Bereich 5.1 Werk- / Montageplan Markierungen Tiefgaragenflächen

**5.1.10 Werk- / Montageplan Markierungen Tiefgaragenflächen Eis1**
*** Pauschalposition
*** Bezugsbeschreibung
Erstellung eines Werk- und Montageplanes für alle
horizontalen Markierungsarbeiten Parkhausbeschichtungen.

Ausfertigung - Maßstab 1:50

Bodenmarkierungen zur Führung des ruhenden und
rollenden Verkehrs, wie in der Straßenverkehrsordnung
üblich und Berücksichtigung der Anforderung der je
gültigen Garagenverordnung.

Zebrastreifen, eindeutige Symbole & Piktogramme für
Sonderstellplätze (Parkplatz für Menschen mit
Behinderung, Richtungspfeile, Buchstaben und Ziffern
zur Strukturierung der Geh-, Fahr-, und Parkflächen
sowie Ein- und Ausfahrten.

Bearbeitungsort: Eis1 Tiefgarage und Erweiterung
Menge: 1,000 Psch

**5.1.20 Werk- / Montageplan Markierungen Tiefgaragenflächen Eis2**
*** wie Position 5.1.10
Bearbeitungsort: Eis2 UG1 und UG2
Menge: 1,000 Psch

#### Bereich 5.2 Stundenlohnarbeiten

**5.2.10 Vorarbeiter, Stundenlohnarbeiten**
*** Bedarfsposition ohne GB
Für evtl. erforderliche Arbeiten, die nicht im Leistungsverzeichnis
erfasst sind und nur auf ausdrückliche Anweisung der Bauleitung
gegen Nachweis zur Ausführung kommen werden berechnet für:

Vorarbeiter
Menge: 1,000 h

**5.2.20 Facharbeiter, Stundenlohnarbeiten**
*** Bedarfsposition ohne GB
Für evtl. erforderliche Arbeiten, die nicht im Leistungsverzeichnis
erfasst sind und nur auf ausdrückliche Anweisung der Bauleitung
gegen Nachweis zur Ausführung kommen werden berechnet für:

Facharbeiter
Menge: 1,000 h

**5.2.30 Helfer, Stundenlohnarbeiten**
*** Bedarfsposition ohne GB
Für evtl. erforderliche Arbeiten, die nicht im Leistungsverzeichnis
erfasst sind und nur auf ausdrückliche Anweisung der Bauleitung
gegen Nachweis zur Ausführung kommen werden berechnet für:

Helfer
Menge: 1,000 h
